# Autobahnmeisterei Engen Neubau Werkstatthalle
Angebotsaufforderung (GAEB 90, DA83)
DV-Nummer: 1071
Währung: EUR
Auftraggeber: Bundesrepublik Deutschland, Die Autobahn GmbH Südwest, Augsb

## Gebäudeautomation
Datum: 20.04.26

### Titel 01 Feldgeräte,Automationsstationen,Schaltan

#### Bereich 01.01 Feldgeräte

*Hinweis*
Feldgeräte sind komplett einschließlich erforderlichem
Befestigungsmaterial und Zubehör (z. Bsp. Tauchhülsen,
Klappengestänge für Einzelanlenkung etc.) anzubieten.
Werden von einem Bieter abweichend von der
ausgewiesenen
Konfiguration systembedingte Umsetzer und Koppelrelais
benötigt, sind diese in die Einheitspreise der
Feldgeräte
einzukalkulieren. Daraus resultierende Änderungen im
Datenpunktaufbau sind zu berücksichtigen und als
Anlage zum LV auszuweisen.

Montage Feldgeräte
Alle externen Feldgeräte sind soweit möglich, leicht
erreichbar
und wartungsfreundlich einzubauen.

Typenschilder, technische Daten und eingebaute
Vor Ort-Anzeigen müssen leicht ablesbar sein.

Festlegung Sensor-Einbauorte
Die Anordnung, Einbauart und Montage von Sensoren
müssen
vom Auftragnehmer Automatisierungstechnik unter
Berücksichtigung nachfolgender Kriterien
vollverantwortlich
festgelegt und federführend mit den jeweiligen
Auftragnehmern
Anlagenbau koordiniert und fachtechnisch überprüft
werden.
- Festlegung Schutzrohr-Werkstoff entsprechend
Verwendungszweck
- Festlegung Druckstufe entsprechend Verwendungszweck -
Festlegung Einbauort und Einbautiefe
- Festlegung von Einlauf- und Auslaufstrecken bei
Durchfluss-Messungen
- Vermeidung von Beeinflussung durch Wärmestrahlung
- Vermeidung von Beeinflussung durch Wärmestaus
- Vermeidung von Beeinflussung durch Fremdfelder

**01.01.1 Außentemperatur-Messwertgeber IP65**
STLB-Bau 2025-04 070
Außentemperatur-Messwertgeber, Einsatzbereich - 40 bis
40
Grad C, für Wandmontage, Ausführung Ausgänge Feldgerät
mit
Messsignal passend zum Automationssystem, relativer
Fehler
max. 1,6 % vom Einsatzbereich, Gehäuse in Schutzart IP
65
DIN EN 60529 (VDE 0470-1).
Menge: 1,000 St

**01.01.2 Tauchtemperatur-Messwertgeber -10-120GradC PN16 L 100mm**
STLB-Bau 2025-04 070
Tauchtemperatur-Messwertgeber in Stabausführung,
Einsatzbereich - 10 bis 120 Grad C, einschl.
Schutzrohr mit
Gewinde, PN 16, aus Messing, Einbaulänge 100 mm, aktive
Messzone bis 50 mm, einschl. Einschweißmuffe für
wärmegedämmte Rohre, Ausführung Ausgänge Feldgerät mit
Messsignal passend zum Automationssystem, Gehäuse in
Schutzart IP 43 DIN EN 60529 (VDE 0470-1).
Menge: 6,000 St

**01.01.3 Tauchtemperatur-Messwertgeber -10-120GradC PN16 L 300mm**
STLB-Bau 2025-04 070
Tauchtemperatur-Messwertgeber in Stabausführung,
Einsatzbereich - 10 bis 120 Grad C, einschl.
Schutzrohr mit
Gewinde, PN 16, aus Messing, Einbaulänge 300 mm, aktive
Messzone bis 50 mm, einschl. Einschweißmuffe für
wärmegedämmte Rohre, Ausführung Ausgänge Feldgerät mit
Messsignal passend zum Automationssystem, Gehäuse in
Schutzart IP 43 DIN EN 60529 (VDE 0470-1).
Menge: 3,000 St

**01.01.4 Raumtemperatur-Messwertgeber 0-40GradC AP**
STLB-Bau 2025-04 070
Raumtemperatur-Messwertgeber, Einsatzbereich 0 bis 40
Grad
C, für Aufputzmontage, Ausführung Ausgänge Feldgerät
mit
Messsignal passend zum Automationssystem, relativer
Fehler
max. 1,6 % vom Einsatzbereich.
Menge: 3,000 St

*Hinweis*
REGELARMATUREN MIT ANTRIEBEN

**01.01.5 Mischregelarmatur Heißwasser 1,6m3/h PN16 Flanschanschl. DN15 elektromot.Antrieb 0(2)-10V IP42**
*** Bezugsbeschreibung
STLB-Bau 2025-04 070
Mischregelarmatur mit Antrieb, für Medium Heißwasser,
Mediumstemperatur über 5 bis 120 Grad C,
Umgebungstemperatur 0 bis 50 Grad C, kvs-Wert 1,6 m3/h,
Sitzleckage max. 0,1 % vom Kvs-Wert, PN 16,
Flanschanschluss, DN 15, Stellverhältnis größer gleich
1:50,
Spindelabdichtung mit Doppel-O-Ring aus EPDM,
elektromotorischer Antrieb, Stellsignal 0 (2) bis 10
V, Schutzart
IP 42 DIN EN 60529 (VDE 0470-1), Schließdruck des
Ventils
200 kPa, nur liefern.
Menge: 1,000 St

**01.01.6 Wie vor, jedoch kvs-Wert 2,5 m3/h; Stellverhältnis größer gleich 1:100;**
*** wie Position 01.01.5
STLB-Bau 2025-04 070
Wie Position 01.01.5, jedoch:
kvs-Wert 2,5 m3/h
Stellverhältnis größer gleich 1:100
Menge: 1,000 St

**01.01.7 Durchgangsregelarmatur Wasser 6,3m3/h PN16 Gewindeanschl. DN25 G1 1/2B elektrotherm.Antrieb 3-Punktregelung IP4X**
*** Bezugsbeschreibung
STLB-Bau 2025-04 070
Durchgangsregelarmatur mit Antrieb, für Medium Wasser,
Mediumstemperatur über 5 bis 120 Grad C,
Umgebungstemperatur 0 bis 50 Grad C, kvs-Wert 6,3 m3/h,
Sitzleckage max. 0,05 % vom Kvs-Wert, PN 16,
Gewindeanschluss, DN 25, Anschlussgewinde G 1 1/2 B,
mit
gleichprozentiger Kennlinie, Stellverhältnis größer
gleich 1:50,
Schließkörper und Spindel aus nichtrostendem Stahl,
Spindelabdichtung mit Doppel-O-Ring aus EPDM,
elektrothermischer Antrieb, Stellsignal 3-Punkt 24 V
AC/DC,
Schutzart IP 4X DIN EN 60529 (VDE 0470-1),
Schließdruck des
Ventils 200 kPa, Stellglied und Antrieb
zusammengebaut, mit
mechanischer Stellungsanzeige.
Menge: 2,000 St

**01.01.8 Wie vor, jedoch kvs-Wert 10 m3/h;**
*** wie Position 01.01.7
STLB-Bau 2025-04 070
Wie Position 01.01.7, jedoch:
kvs-Wert 10 m3/h
Menge: 1,000 St

#### Bereich 01.02 Automationsstationen

*Hinweis*
Hinweis zu 01.02.1 und 01.02.2

Der technische Aufbau der Automationseinrichtungen ist
herstellerbedingt unterschiedlich.
Aus diesem Grunde hat der Bieter alle für den Umfang
der
Informationsschwerpunkte erforderlichen Geräte bzw.
Baugruppen selbst zu ermitteln.

Der Ausfall eines Kommunikations-Teilnehmers darf
nicht zu
einem Ausfall oder einer Störung der gesamten
Kommunikation
führen. Zur Kommunikationseinheit gehört ein
Überspannungsfeinschutz für die
Kommunikationsleitungen und
die erforderlichen COM-Module.

Folgenden Kommunikationsprotokolle müssen unterstützt
werden. Lizenzen und entsprechende müssen in die AS
einkalkuliert werden

- BACnet

Die Realisierung der Automationsebene der
Gebäudeautomation ist auf Basis des international
genormten Datenkommunikationsprotokolls BACnet als
wettbewerbsoffenes System für die Aufschaltung auf die
MBE (Management- und Bedieneinrichtung)
vorzusehen.Hierbei
ist in Anlehnung an die BACnet Interoperabilität und
Kontrolleranforderungen der AMEV BACnet auszuführen.
Das
AMEV Profil B (AS-A) nach AMEV BACnet ist vom AN zu
erfüllen und ist über das AMEV-Testat nachzuweisen. Es
werden nur Systeme zugelassen, die das BTL Zertifikat
erhalten
haben. Alle Automationseinrichtungen müssen
physikalisch
über BACnet/IP- und BACnet/MSTP-Schnittstellen jeweils
verfügen.

Standardbeschreibung

Die Automationseinrichtungen übernehmen den Betrieb der
technischen Anlagen:

Erfassen von Betriebs- und Störmeldungen,

Erfassen von Mess- und Zählwerten, Ausgabe von Stell-
und Schaltbefehlen, Betriebskontrolle, automatische und
manuelle Betriebsführung, Steuerung und Regelung,
Optimierung, Kommunikation mit einer übergeordneten
Ebene,
mit Subsystem.

Standardbeschreibung. Die Automationseinrichtungen DIN
EN ISO 16484-2 bestehen aus Grundeinheit mit
Spannungsversorgung für die Automationseinrichtung,
Zentraleinheit mit Mikroprozessor und Speicher,
einschl. Software-Nutzungsrechte für Betriebssystem,
Ein-
/Ausgabefunktionen, Verarbeitungsfunktionen für
Überwachen, Steuern und Regeln, Uhrenbaustein,
Pufferung von Speicher und systeminterner Uhr für
mind. 72 h, Watchdog-Einrichtung zur Eigenüberwachung,
Schnittstelle für mobile Programmiereinrichtung,
Schnittstelle für
herstellerspezifische Kommunikation, Schnittstelle für
Bedien-
und Beobachtungseinrichtung, Schnittstelle für Ein-
/Ausgabebaugruppen, Kommunikationseinheit als
Schnittstelle zu Feld-, Automations- oder
Management-Netzwerk sowie zum Anschluss von
Bedien-/Beobachtungs- und Servicegeräten, der Ausfall
oder
Austausch eines Kommunikations-Teilnehmers führt nicht
zum
Ausfall oder Störung der gesamten Kommunikation,
Störfestigkeit DIN EN 61000-6-2 (VDE 0839-6-2),
Störaussendung DIN EN 61000-6-3 (VDE 0839-6-3),
Bedien- und Beobachtungseinheit für Bedienung, Anzeige,
Parametrierung und/oder Programmierung der
Automationseinrichtung, bei wiederkehrender
Netzspannung gehen die Automationseinrichtungen
automatisch ohne Neueingaben von Programmen,
Parametern oder Handeingriff wieder in Betrieb.

Standardbeschreibung

Die physikalischen Ein- und Ausgänge der
Automationseinrichtung umfassen gemäß
der Funktionsliste für Gebäudeautomation:

Binär-Ausgänge (BA) für ein- und mehrstufige Impuls-
oder Dauerschaltbefehle, Dreipunkt-Stellbefehle und
Pulsweitenmodulation-Stellbefehle, Analog-Ausgänge
(AA) für die Ausgabe von Analogsignalen,
kurzschlussfest
und direkt mit dem Bezugspotential der
Automationseinrichtung
verbunden, Stellgeräte sind am Ausgang direkt
anschließbar,
Ausgänge mit Signalbereich von 0 (4) bis 20 mA sind
mit einer
Bürde von 250 Ohm belastbar, Ausgänge mit Signalbereich
von 0 (2) bis 10 V sind für einen Mindestwiderstand
von 10
kOhm ausgelegt, die Digital-/Analog- Umsetzung erfolgt
mit
mind. 8 Bit Auflösung, Binär-Eingänge (BE) mit
Abfragespannung für die Erfassung von Binärsignalen zum
Anschluss von potentialfreien Kontakten, Binärsignale,
die mind.
0,2 s anstehen, werden erfasst, Zähl-Eingänge (ZE) mit
Abfragespannung für die Erfassung von Zählimpulsen zum
Anschluss von potentialfreien Kontakten, mit
Impulsfrequenzen
bis zu 10 Hz bei einer Mindestimpulsdauer von 50 ms,
Vorwärtszähler mit einem Zählbereich von mind. 2 hoch
16, auf
0 rücksetzbar, die Zählwerte werden bei Netzausfall
für mind. 72
h gepuffert, Analog-Eingänge (AE) für direkten
Anschluss von
aktiven Gebern 0 (2) bis 10 V bzw. 0 (4) bis 20 mA und
passiven Gebern, passive Geber bis zu 200
Ohm werden in Vierleitertechnik angeschlossen, die
Auflösung der Analog-/Digital-Umsetzung erfolgt bei
aktiven Gebern mit mind. 8 Bit und bei passiven Gebern
mit mind. 0 Bit.

Standardbeschreibung

Die Automationsstationen sind mit einer integrieten
Not-Handbedienebene auszustatten. Hierdurch können
Antriebe
(z.B. Pumpen, Ventilatoren, Klappen, Ventile usw.) in
allen
Betriebsstufen (Digital oder Analog) jederzeit in
Betrieb
genommen werden. In Stellung Automatik wird der
Antrieb über
die Automationsstation angesteuert. In den anderen
Stellungen
wird der Antrieb von Hand geschaltet (AUTO-, EIN-,
AUS-Dip-Schalter). Hier können alle Antriebe in ihren
Funktionen aktiviert und gefahren werden. Der
Notbetrieb ohne
Automationsstation muss gewährleistet sein. Die
Überwachung
der Handebene erfolgt über kommunikative Rückmeldungen
der Handschalter dirket an die Automationseinrichtung.
Betriebs- und Störmeldungen werden mittels LED's
angezeigt.
Analogausgänge werden über Potentiometer (0_100%)
angesteuert.

Der Leistungsumfang der BACnet-Datenaufbereitung und
Koordination zur Aufschaltung und Bedienbarkeit vor
Ort bezieht
sich auf:

Regelschemata,
Datenpunktlisten, Belegungsleisten, Schaltschrankpläne,
Grundrisse, Schemen, Kabellisten, Gerätelisten und
BACnet-EDE-Listen.

Notification class

In der W+M Planung der AN sind diese Unterlagen
vollständig der Fachbauleitung GA zur Freigabe
vorzulegen.

Gilt für alle hier beschriebenen
Softwaredienstleistungen für die nachstehend
aufgeführten
Informationsschwerpunkte

**01.02.1 Automationseinr.**
STLB-Bau 2025-04 070
Automationseinrichtung,
für den Informationsschwerpunkt '
ISP 01'

Standort '
Werkstatt'

gemäß GA-Funktionsliste, Beiblatt 070-5,
Blatt-Nr '
ISP 01'

Netzart Sicherheitsstromversorgung SV, Umschaltzeit
kleiner
gleich 15 s, Netzspannung 230 V AC,
Umgebungstemperatur 0
bis 45 Grad C, relative Umgebungsfeuchte 5 bis 90 %
(nicht
kondensierend), für Einbau in Schaltschrank, mit
Peer-to-Peer
Kommunikation, mit Kommunikationsschnittstelle BACnet
gemäß AMEV-Testat Profil AS-B, mit erweiterter
Spannungsversorgung zur Aufrechterhaltung der Funktion
der
Automationseinrichtung, für eine Überbrückungszeit von
mind. 1
h, einschl. Anzahl und Art physikalischer/gemeinsamer
Ein-/Ausgänge passend zu den Funktionen,
Reserveein-/-ausgänge betriebsfertig für die Eingabe
von
Programmen,
Hardwareliste Beiblatt 70-4 '
....................................................'
vom Bieter einzutragen.
Menge: 1,000 St

**01.02.2 Bedienstation**
STLB-Bau 2025-04 070
Bedienstation als Industriecomputer, bestehend aus
Bildschirm,
Tastatur, Zeigegerät und Zentraleinheit,
Bildschirmdiagonale
48,26 cm (19 Zoll), Auflösung mind. WXGA, 1366x768
Pixel,
Farbtiefe 32 bit, Anzeige farbig und grafikfähig,
berührungssensitiv, für Schaltschranktüreinbau, mit
Schnittstelle
zum Anschluss an das Management-Netzwerk.
Menge: 1,000 St

#### Bereich 01.03 Schaltanlagen

*Hinweis*
Hinweis zu 01.03.1 bis 01.03.24

SCHALTSCHRANK-ANFORDERUNGEN
Stahlblechgehäuse mit gummigedichteter Tür und nur mit
Werkzeug oder Schlüssel zu betätigendem Verschluss.
Tauchgrundierung und werkseitige Einbrennlackierung im
Standard-Farbton. Mindestschutzart IP 54/55.
VDE-Vorschriften
0100, 0105, 0108, Unfallverhütungsvorschrift BGV A3 und
örtliche Anschlussbedingungen TAB sind zu beachten.
Alle
eingebauten Teile, die nicht der BGV A2 entsprechen,
sind mit
einem Berührungsschutz (Kunststoffabdeckung) zu
versehen.
Alle anfallenden Arbeiten bei ordnungsgemäßem Betrieb,
bei
Wartung, Instandhaltung und Störungssuche, müssen bei
unter
Spannung stehender Anlage durchgeführt werden können.
Deshalb sind alle aktiven Teile so abzudecken, dass
alle
Arbeiten ohne Verstoß nach § 6 bis 8 der BGV A3
ausgeführt
werden können. In fachgerechter Ausführung komplett
intern
verdrahtet, Strombelastbarkeit nach VDE 0100/6.81 Teil
523,
Tab. 2, Gruppe 1, unter Berücksichtigung einer
Umgebungstemperatur von + 40 Grad C.

Kabel-Verschraubungen mit Zugentlastung und Gegenmutter
gehören zum Lieferumfang und sind nach den
erforderlichen
Kabelquerschnitten festzulegen. Vor der obenliegenden
Anschluss-Klemmleiste ist für die Kabelverteilung und
Verdrahtung ein Kunststoff- Kabelführungskanal,
Mindesthöhe
80 mm, in ausreichender Größe (20 % Platzreserve)
einzubauen. Der Kabeleinführungskanal ist in einem
Abstand
von 120 mm von der Oberkante Montageplatte zu
montieren,
damit eine einwandfreie Kabeleinführung und
Beschriftung der
Anschlusskabel mittels Kabelmarkierer möglich ist.

Für die Verbindungsleitungen innerhalb des
Schaltschrankes
und zu Tür sind flexible Adern zu verwenden. Die Adern
sind mit
Adernhülsen mit Isolierstoffkragen anzuschließen.

Die Leitungen innerhalb der Tür sind in
Kunststoff-Kabelkanälen
zu führen. Die Verbindungsleitungen von der
Montageplatte in
die Tür sind mit einem Kabelschlauch mit Halterung zu
verlegen. Für die Anschlussverbindungen sind dauerhaft
gekennzeichnete Reihenfederklemmen mit
Schraubanschlüssen nach DIN 46 277 in kriechstromfester
Ausführung vorzusehen.

Für analoge Messsignale sind Messertrennklemmen mit
Prüfmöglichkeit im doppelten Funktionsschacht und
zusätzlichem Prüfabgriff zu verwenden. In jedem
Schaltschrank
sind passende Prüfstecker beizulegen und sicher
aufzubewahren.

Dasselbe gilt für die Verbindungsleitungen von der
Montageplatte zur Tür. Alle Reihenfederklemmen dürfen
abgangsseitig nur mit einem Draht belegt werden. Für
die
Schutzleiteranschlüsse sind entsprechende, nach dem
Schaltplan gekennzeichnete und mit dem jeweiligen
Abgang
zugeordnete Schutzleiteranschlussklemmen vorzusehen.
Das
Schleifen des Mittelpunktleiters (N) ist nicht
zulässig, in
Anwendung VDE 0108 sind Trenn- klemmen mit
durchgehender
Anschlussschiene vorzusehen. Jede
Einzelreihenfederklemme
ist dauerhaft und unverwechselbar zu beschriften. Jede
Reihenfederklemmleiste ist mittels
Klemmleisten-Bezeichnungsschild zu beschriften. Die
Beschriftungen müssen mit dem Schaltplan
übereinstimmen.

Sämtliche Bedienungs- und Kontrollelemente auf den
Schaltschranktüren sind mit Resopalschildern (weißer
Grund,
schwarze Schrift) unter dem jeweiligen Betriebsmittel
zu
beschriften. Die Beschriftung muss vom Planer genehmigt
werden. Auf der Innenseite der Schaltschranktüren sind
die
Betriebsmittel mittels Textilaufkleber dauerhaft und
gut lesbar
zu beschriften. Eine Mindestbedienungshöhe von 1000 mm
ab
OK des Schaltschrankes darf für die Bedienungselemente
nicht
unterschritten werden.

Sämtliche Regelgeräte, Schalt- und Sicherungselemente
sind
analog den Angaben des Schaltplanes genau und
unverwechselbar mit der Betriebsmittelkennzeichnung
auf dem
Betriebsmittel selbst und der Montageplatte sichtbar
mittels
Textilaufkleber zu beschriften. Zusätzlich sind die
Regelgeräte
und Sicherungselemente mit der Anlagenbezeichnung und
Funktionsweise mittels Resopalschild zu beschriften.
Es ist
unzulässig, Leistungsschütze einzubauen, wenn
Hilfsschütze für
die Steuerung gefordert sind.

Für Steuertransformatoren müssen spezielle
Trafoschutzschalter eingesetzt werden. Der Trafoschutz
muss
eine magnetische Auslösung des 20-fache des
Gerätenennstromes aufweisen.

Es ist eine MINDESTGERÄTEPLATZRESERVE von 20 %
(Platzreserve für Geräte und Kabelkanal) vorzusehen.
Bei
Standschaltschränken darf ein Mindestabstand von 400 mm
vom Fertigfußboden bis Geräte-Unterkante nicht
unterschritten
werden. Ein in Form und Farbe zum Schaltschrank
passender
U-Profilrahmen als Sockel gehört zum Lieferumfang (100
mm).

Bei Montage mehrerer Schaltschränke nebeneinander sind
die
einzelnen Frontansichten gegeneinander abzustimmen. Vor
Beginn der Schaltschrankfertigung müssen folgende
Unterlagen
2-FACH ZUR GENEHMIGUNG eingereicht werden: Vermaßte
Frontansichtszeichnung M 1 : 10 mit detaillierter
Aufstellung der
Bezeichnungsschildertexte, vermaßte Aufbauzeichnung M
1 :
10 der Montageplatte und eine komplett ausgefüllte
Gerätestückliste.

Verdrahtungsfarben:
- Schutzleiter (PE) grün-gelb
- Nullleiter (N) hellblau
- Hauptstrom L1, L2, L3 schwarz
- Steuerspannung 230 V AC rot
- Steuerspannung 24 V AC braun
- Steuerspannung 24 V DC blau (+/- gekennzeichnet)
- Fremdspannung orange
- Fühler weiß/weiß mit Zusatzkennz.

Einspeisung:
Die Einspeisung erfolgt über Hauptschalter mit
vorgebauter
Hauptsicherung bis 125A Nennstrom. Ab 160A Nennstrom
sind
Leistungsselbstschalter vorzusehen.
Der Hauptschalter bzw. Leistungsselbstschalter ist so
auszuführen dass die Schaltschranktüre im
eingeschalteten
Zustand zu öffnen ist. Ein entsprechendes Warnschild
ist
anzubringen.

TECHNISCHE DIENSTLEISTUNG UND STEUERUNG
umfassend:
Die Funktionsprüfung der Schalt- und Steuerungseinrichtungen des vor beschriebenen Schaltschrankes nach den
gegebenen Ausführungsbestimmungen und den Bedingungen
des Schaltplanes, in stufenweiser Prüfung

a) der fachgerechten Verbindung des Schaltschrankes
mit der
bauseits ausgeführten elektrischen Installation sowie
der
Übereinstimmung mit den Kennzeichnungen des
Schaltplanes.
Dazu gehört auch die Funktionsprüfung der
Fernbedienungs-
und Fernsignalisierungsstellen und deren Beschriftung
in
Übereinstimmung mit dem Schaltplan;

b) der gesamten Steuerstromkreise und deren Funktion
mit
Schaltglieder, Zeitschaltwerken, Befehls- und
Kontrollelementen
sowie deren Verbindungs- und Eingriffstellen an der im
Schaltschrank eingebauten Regelungseinrichtung;

c) der Motorschaltungen bei Inbetriebsetzung von
Pumpen und
Ventilatoren usw., mit Aufnahme der elektrischen
Belastungswerte in betriebsmäßigem Zustand sowie
leistungsgerechte Einstellung der
Motorschutzeinrichtungen und
deren Ansprechfunktion. Hierüber sind Protokolle zu
erstellen
und die Wirksamkeit der Schutzmaßnahmen ist zu
bestätigen.
Die dazu nötigen Formblätter werden mit den
steuerungstechnischen Einstellwerten zur Verfügung
gestellt.

Diese Maßnahmen müssen mit den Bedingungen und
zeitlichen Folgen der Inbetriebnahme abgestimmt und
gemeinsam mit dem Beauftragten der ausführenden Firma
eingeleitet werden.
Die Arbeiten nach a) bis c) müssen durch einen
Spezialisten des Schaltschranklieferanten durchgeführt
werden, der auch bei der Abnahme der Schalt- und
Steuerungseinrichtungen durch das Bauherrn
anwesend sein muss.

Aufwand ist in nachstehende Positionen einzurechnen.

SCHALTGERÄTE ANFORDERUNGEN

LEISTUNGSSCHÜTZ
Anschlussbezeichnung nach DIN EN 50012
mit mind. 5 Hilfskontakten (3S + 2Ö)

MOTORSCHUTZSCHALTER 3-POLIG
Inneneinbau auf Montageplatte
mit Bimetall- und Kurzschluss-Schnellauslösung
mit Hilfsschalter 1S + 1Ö

STEUERSCHALTER FÜR TÜREINBAU 48 x 48 mm
Schnellbefestigung 22,5 mm
Frontschild-Beschriftung nur mit Ziffern
Frontschild-Rahmen, Beschriftung usw.
Balkengriff schwarz, Schaltwinkel 60 Grad
Schalterstellung:
0 - 1 - 2
0 - 1 - 2 - 3
0 - 1 - 2 - 3 - 4

DRUCKTASTER Kontaktbestückung 1S + 1Ö
für Türeinbau, Bohrung 22,5 mm
runde Ausführung, ohne Metallring
Anschlussbezeichnung nach DIN EN 50013
Schutzart mind. IP 54 und

MELDELEUCHTE flache Kalotte LED 24 V
bzw. 230 V für Phasenkontrolle
für Türeinbau, Bohrung 22,5 mm
runde Ausführung, ohne Metallring
Schutzart mind. IP 54

HILFSSCHÜTZ
Anschlussbezeichnung nach DIN EN 50011 mit 4 bzw. 8
Hilfskontakten

HILFSRELAIS
Schaltzustandsanzeige bis 4 x 1-polig umschaltend
Erregerspannung 24 V bzw. 230 V, 50 Hz, 100 % ED

HILFSRELAIS MIT GOLDKONTAKTEN
mit Schaltzustandsanzeige bis 4 x 1-polig umschaltend
Erregerspannung 24 V bzw. 230 V, 50 Hz, 100 % ED

ZEITRELAIS
ansprech- oder rückfallverzögert
Inneneinbau auf Tragschiene
Funktionsanzeige 2 LED
mit Absolutskala und
Wiederholgenauigkeit +/- 1 %
Erregerspannung 230 V, 50 Hz

WISCHRELAIS
Inneneinbau auf Tragschiene
einschaltwischend
Wischzeit 0,5 sec.
Erregerspannung 230 V, 50 Hz

BLINKRELAIS
Inneneinbau auf Tragschiene
einpolig umschaltend, 100 % ED
Erregerspannung 230 V, 50 Hz

FORTSCHALTRELAIS
Inneneinbau auf Tragschiene
einpolig umschaltend, 100 % ED
Erregerspannung 230 V, 50 Hz

N-WECHSELSTROM-AUTOMAT Auslösecharakteristik C
einpolige Ausführung Nennspannung bis 400 V
Nennstrom 10 - 25 A
mit eingebautem Hilfsschalter

N-WECHSELSTROM-AUTOMAT als Steuersicherung
Auslösecharakteristik C
einpolige Ausführung Nennspannung bis 400 V
Nennstrom 0,5 - 6 A
mit eingebautem Hilfsschalter

N-WECHSELSTROM-AUTOMAT als Steuersicherung
Auslösecharakteristik C
zweipolige Ausführung Nennspannung bis 400 V
Nennstrom 0,5 - 6 A
mit eingebautem Hilfsschalter

VORSICHERUNG 1-POLIG oder 3-POLIG
komplett mit Neozed-Sicherungseinsätzen
E 18 / D02 bis 35 A
größer 35 A NH-Ausführung
als Reiter-Sicherungslasttrennschalter

NH-SICHERUNG 3-POLIG
bestehend aus:
Reiter-Sicherungslasttrennschalter Gr.00
NH-Sicherungseinsatz
Nennspannung 500 V

FEHLERSTROM-SCHUTZSCHALTER
mit Hilfsschalter
Inneneinbau auf Tragschiene
für Wechsel- und pulsierende Gleich-Fehlerströme
nach VDE 0664 / Teil 1 / 5.81
4-polige Ausführung
Nennspannung 500 V

LEISTUNGSSELBSTSCHALTER
Inneneinbau auf Montageplatte
mit Bimetall- Schnellauslöser
und Arbeitsstromauslöser
Relativ-Hilfsschalter für Ausgelöst-Meldung
Handgriff und Achsverlängerung
Dauerstrom 63 A

KLEMMEN
Reihenfederklemmen
N-Trennklemmen
Isolationsgruppe C
einschließlich erforderlichem Zubehör

GERÄTE-BESCHRIFTUNG
Beschriftung aller in die Front eingebauten
Bediengeräte gem.
Vorgaben der RiTA

SCHALTUNGSANFORDERUNGEN HEIZUNG
WÄRMETAUSCHER VORWAHL
bestehend aus:
N-Wechselstrom-Automat
Steuerschalter
Hilfsschützen
Meldeleuchten
Reihenfederklemmen

STEUERUNG UND MOTORABGANG KESSELPUMPE
bestehend aus:
Motorschutzschalter
N-Wechselstrom-Automat
Steuerschalter
Leistungsschützen
Hilfsschützen
Zeitrelais rückfallverzögert 3 - 60 min.
Meldeleuchten
Reihenfederklemmen

STEUERUNG UND MOTORABGANG UW-PUMPE
bestehend aus:
Motorschutzschalter
N-Wechselstrom-Automat
Steuerschalter
Leistungsschützen
Hilfsschützen
Meldeleuchten
Reihenfederklemmen
Resopal-Schild (Anlagenbezeichnung)

TEMPERATUR-SCHALTPUNKT
bestehend aus:
Hilfsschützen
Meldeleuchten
Reihenfederklemmen

TEMPERATUR-ÜBERWACHUNG
bestehend aus:
Hilfsschützen
Drucktaster
Meldeleuchten
Reihenfederklemmen

DRUCK-ÜBERWACHUNG
bestehend aus:
Hilfsschützen
Meldeleuchten
Reihenfederklemmen

KLAPPENSTEUERUNG MIT ENDLAGENSCHALTER
bestehend aus:
Steuerschalter
Hilfsschützen
Meldeleuchten
Reihenfederklemmen

ANSTEUERUNG VENTILE
bestehend aus:
Steuerschalter
Hilfsschützen
Meldeleuchten
Reihenfederklemmen

MOTORABGANG UW-PUMPE
bestehend aus:
Motorschalter bis 4 kW
Reihenfederklemmen

SCHALTUNGSANFORDERUNGEN LÜFTUNG
REPARATURSCHALTUNG
Bei einer Zu- und Abluftanlage, Kraft- und
Steuerstromseitige
Abschaltung der Gesamtanlage mit Pilotkontakt
(Reihenschaltung der Kontakte von Zu- und
Abluftventilator).
Signalisierung mittels einer Meldeleuchte in der
Schaltschrankfront.

Für die ausgeschriebenen Fühler, Ventile und Klappen
werden keine Klemmen separat aufgelistet.
Die Klemmen sind in die Einheitspreise der Geräte mit
einzurechnen.

Fernbedienungsstellen werden grundsätzlich mit 24 V
Steuerspannung ausgeführt!

ANSTEUERUNG ÜBER FERNBEDIENUNG
bestehend aus:
N-Wechselstrom-Automat
Hilfsrelais 24 V
Hilfsschützen
Reihenfederklemmen

BETRIEBSVORWAHL
bestehend aus:
N-Wechselstrom-Automat
Steuerschalter
Hilfsschützen
Reihenfederklemmen
Resopal-Schild (Anlagenbezeichnung)

WARTUNGS-/FOLGESCHALTER
bestehend aus:
N-Wechselstrom-Automat
Steuerschalter
Hilfsschützen
Reihenfederklemmen
Resopal-Schild (Anlagenbezeichnung)

FROST- UND ANLAGENÜBERWACHUNG
bestehend aus:
Hilfsschützen
Zeitrelais ansprechverzögert 0,50 - 10 min.
Zeitrelais rückfallverzögert 0,15 - 3,0 sek.
Drucktaster
Meldeleuchten
Reihenfederklemmen

RAUCHAUSLÖSEEINRICHTUNG
bestehend aus:
Hilfsschützen
Meldeleuchten
Reihenfederklemmen

ÜBERWACHUNG UND ANSTEUERUNG
BRANDSCHUTZKLAPPEN
mit Motorantrieb, zur Ansteuerung
bestehend aus:
Hilfsschützen
Meldeleuchten
Reihenfederklemmen

JE VENTIALTOR:
Leistungsschützen
Meldeleuchten
Reihenfederklemmen

MOTORABGANG
bestehend aus:
Motorschutzschalter
Hilfsschützen
Meldeleuchten
Reihenfederklemmen

REPARATURSCHALTER
bestehend aus:
Hilfsschützen
Meldeleuchten
Reihenfederklemmen

DIFF.-DRUCK-ÜBERWACHUNG
bestehend aus:
Hilfsschützen
Zeitrelais ansprechverzögert 5 - 100 sek.
Meldeleuchten
Reihenfederklemmen

FILTER-ÜBERWACHUNG
bestehend aus:
Hilfsschützen
Meldeleuchten
Reihenfederklemmen

DREHZAHLÜBERWACHUNG
bestehend aus:
Hilfsschützen
Meldeleuchten
Reihenfederklemmen

NETZANSCHLUSS, STÖRUNG WÄRMEZÄHLER
bestehend aus:
N-Wechselstrom-Automaten
Hilfsschützen
Meldeleuchten
Reihenfederklemmen

MAX.-FEUCHTEÜBERWACHUNG
Freigabe Befeuchtung
bestehend aus:
Hilfsschützen
Drucktaster
Meldeleuchten
Reihenfederklemmen

TEMPERATUR-SCHALTPUNKT
bestehend aus:
Hilfsschützen
Meldeleuchten
Reihenfederklemmen

NETZANSCHLUSS; FREIGABE BETRIEBS- UND
STÖRUNGSMELDUNG, UMLUFTKÜHLGERÄT
bestehend aus:
N-Wechselstrom-Automat
Vorsicherung 3-polig
Hilfsschützen
Meldeleuchten
Reihenfederklemmen

KLAPPENSTEUERUNG MIT ANZEIGE (AUF/ZU)
bestehend aus:
Hilfsschützen
Meldeleuchten
Reihenfederklemmen

MELDUNG EINSCHL MELDELEUCHTE
bestehend aus:
N-Wechselstrom-Automat
Hilfsschützen
Meldeleuchten
Reihenfederklemmen

ANSTEUERUNG UND ANZEIGE LECKAGEWÄCHTER
bestehend aus:
N-Wechselstrom-Automat
Hilfsschütz
Meldeleuchte
Reihenfederklemmen

ANSTEUERUNG UND ANZEIGE NIVEAUSONDE
bestehend aus:
N-Wechselstrom-Automat
Hilfsschützen
Meldeleuchten
Reihenfederklemmen

INBETRIEBNAHME SCHALTANLAGEN
Grundlage VDMA, Dienstleistungen in TGA:
Überprüfen anhand der Kabelzugliste aller am
Schaltschrank
ankommenden bzw. abgehenden Anschlusskabel auf
Übereinstimmung mit dem Stromlaufplan. Überprüfen der
Speisespannung am Schaltschrank. Überprüfen der
Schutzmaßnahmen und Sicherheitseinrichtung auf deren
Funktion. Überprüfung der einzelnen Drehrichtung von
Motoren
einschließlich Messen der Nennströme und Erstellung
eines
Strommessprotokolles, Überprüfung der
Sicherheitsorgane und
Verriegelungsfunktionen. Einstellung und Anpassung der
Schaltschrankkomponenten, wie z. B. Überstromauslöser,
Zeitrelais und Dokumentation der eingestellten Werte.
Überprüfung der Funktionen aller zu den
betriebstechnischen
Anlagen gehörenden MSR-Einrichtungen untereinander,
unter
Beachtung der Anschaltbedingungen der vom Gewerk
überprüften und betriebsbereiten versorgungstechnischen
Aggregate. Einstellung von Grundparametern.
Anwesenheit bei
der Abnahme des abzunehmenden MSR-Teilbereichs und
Mithilfe bei der Demonstration der ordnungsgemäßen
Funktion
von ausgewählten Teilbereichen.

SCHALTSCHRANK ISP 01
gemäß Schaltschrankbeschreibung

MONTAGEORT:  ^Werkstatt

In den Schaltschrank einzubauen ist die
Automationsstation ISP
gem. Titel Automationsstationen.
AS und Bedieneinheiten sind in Titel
Automationsstationen zu
kalkulieren.

Kalkulation Schaltschrank weitere Einbauten gem.
nachfolgenden Einzelpositionen.

**01.03.1 Schrankfeld Anreihschrank H/B/T 2000/800/400mm**
STLB-Bau 2025-04 070
Schrankfeld, als Anreihschrank,
Bezeichnung '
ISP 02'

Maße H/B/T 2000/800/400 mm, mit Sockel, Höhe 200 mm,
Kabeleinführung von unten, einschl. Abdichtung und
Kabelabfangschiene, Tür mit Öffnungswinkel 180 Grad.
Menge: 2,000 St

**01.03.2 Anliefern, Aufstellen, Befestigen und Inbetriebnahme ISP01**
Anliefern, Aufstellen, Befestigen und Inbetriebnahme
des
Schaltschrankes an Ort und Stelle. Pauschalpreis zum
Schaltschrank ISP 01
Menge: 1,000 psch

*Hinweis*
SCHALTSCHRANK- UND EINBAUTEILE

**01.03.3 Seitenwand Schaltschrank H/B 2000/400mm**
STLB-Bau 2025-04 070
Seitenwand für Schaltschrank, Maße H/B 2000/400 mm.
Menge: 1,000 St

**01.03.4 Schaltplantasche Schaltschrank Stahl besch T 35mm B 600mm**
STLB-Bau 2025-04 070
Schaltplantasche für Schaltschrank, aus beschichtetem
Stahl,
Tiefe 35 mm, für Türen mit Breite 600 mm, an Tür
geschraubt.
Menge: 1,000 St

**01.03.5 Ablagepult Schaltschrank Stahl besch B 400mm**
STLB-Bau 2025-04 070
Klappbares Ablagepult für Schaltschrank, aus
beschichtetem
Stahl, für Türen mit Breite 400 mm.
Menge: 1,000 St

**01.03.6 Be- Entlüftung Schaltschrank**
STLB-Bau 2025-04 070
Be- und Entlüftung für Schaltschrank, mit
Schaltschrankventilator und Abströmöffnung, mit Filter,
Luftvolumenstrom in m3/h '
ca 50-100'

mit Temperaturkontaktgeber einschl. Sollwertsteller,
Sollwertverstellbereich 20 bis 40 Grad C.
Menge: 1,000 St

*Hinweis*
Hinweis zu 01.03.7

ANFORDERUNGEN STEUERUNGSBLÖCKE

SAMMELSTÖRUNGSMELDUNGEN
Alle Einzelstörungsmeldungen werden zu einer
Sammelstörungsmeldung zusammengefasst und sofern
vorhanden an ein externes Störmeldetableau
weitergemeldet
und dort optisch und akustisch signalisiert.

Die Sammelstörungsmeldung kann vor Ort sowie an dem
Störmeldetableau quittiert werden. Erfolgt die
Quittierung nicht innerhalb einer einstellbaren Zeit,
wird die Hupe automatisch quittiert.

Je Störungspriorität wird eine Sammelstörung am
Schaltschrank angezeigt (Farb- und
Prioritätenzuordnung gem.
RiTA)

AUTOMATISCHE ENTSPERRUNG NACH NETZAUSFALL
Sämtliche Motoren, die als Schutz gegen Überlastung
mit in die Wicklung eingebauten Thermokontakten
ausgerüstet sind, werden nach Ansprechen der
Thermokontakte gegen ein Wiedereinschalten verriegelt.
Durch Betätigung des Tasters "Zentrale Entsperrung"
können die Motoren entriegelt werden.
Dieser Vorgang erfolgt automatisch bei Netzausfall
bzw. Netzwiederkehr.

Störungsmeldungen die anstehen werden zeitverzögert
weitergemeldet bzw. unterdrückt.

NETZEINSPEISUNG UND PHASENKONTROLLE
bestehend aus:

NETZEINSPEISUNG
Hauptanschlussklemmen 5-polig
einschließlich schraubbarem Abdeckschild
und erforderlichem Zubehör
Potentialausgleichsklemme

HAUPTSCHALTER
als Leistungstrennschalter 3-polig abschließbar
mit Hilfsschalter 1S + 1Ö zur Schaltzustandsanzeige
handbetätigt mit rotem Griff
und abgedeckten Anschlussklemmen

RESOPAL-SCHILD; GRÖSSE 100 x 75 mm
Kanten facetiert, roter Grund, weiße Schrift
mit folgendem Text:

HAUPTSCHALTER  (6 mm)
NUR IM GEFAHRENFALL AUSSCHALTEN  (4 mm)
da ansonsten die Sicherheitsschaltungen  (4 mm)
nicht mehr wirksam sind  (4 mm)

VORSICHT FREMDSPANNUNG  (6 mm)
auch bei ausgeschaltetem Hauptschalter  (4 mm)
können Anlagenteile unter Spannung stehen  (4 mm)

PHASENKONRTOLLE L1, L2, L3:
Vorsicherung 3-polig
Meldeleuchten (Kalotte grün)
Reihenfederklemmen

ÜBERSPANNUNGSSCHUTZEINRICHTUNG
bestehend aus:
Neozed Vorsicherung 3-polig E18 / D02
komplett mit Sicherungseinsätzen
größer 35 A NH-Ausführung
Überspannungsschutzgerät mit
Fernmeldekontakt (Wechsler)

STEUERSPANNUNG 230 V MIT STEUERTRANSFORMATOR
für Regel-, Steuer- und Schaltgeräte,
bestehend aus:
Motorschutzschalter 3-polige Ausführung
mit Bimetall- und Kurzschluss-Schnellauslösung
und Hilfsschalter 1S + 1Ö.
Der Motorschutzschalter und der Steuertransformator
müssen so aufeinander abgestimmt sein, dass bei
netzseitiger Einschaltung keine Auslösung erfolgt,
jedoch der Überlastschutz auf den Nennstrom
gewährleistet ist.

Sicherheitstransformator Einphasen nach VDE 0550
offene Ausführung mit getrennter Wicklung
Primärspannung 400 V, 50 Hz mit Anzapfung +/- 5 %
Sekundärspannung 230 V

Messertrennklemmen beidseitiger Schraubanschluss
zur sekundärseitigen Transformatoren-Erdung

STEUERSPANNUNG 24 V MIT STEUERTRANSFORMATOR
für Regel-, Steuer- und Schaltgeräte,
bestehend aus:
Motorschutzschalter 3-polige Ausführung
mit Bimetall- und Kurzschluss-Schnellauslösung
und Hilfsschalter 1S + 1Ö.
Der Motorschutzschalter und der Steuertransformator
müssen so aufeinander abgestimmt sein, dass bei
netzseitiger Einschaltung keine Auslösung erfolgt,
jedoch der Überlastschutz auf den Nennstrom
gewährleistet ist.

Sicherheitstransformator Einphasen nach VDE 0551
offene Ausführung mit getrennter Wicklung
Primärspannung 400 V, 50 Hz mit Anzapfung +/- 5 %
Sekundärspannung 24 V

Messertrennklemmen beidseitiger Schraubanschluss
zur sekundärseitigen Transformatoren-Erdung

SAMMELSTÖRMELDUNG
bestehend aus:
N-Wechselstrom-Automat
Drucktaster
Hilssschützen
Hilfsrelais mit Schaltzustandsanzeige
Zeitrelais ansprechverzögert bis 10 min.
Blinkrelais
Reihenfederklemmen

LAMPENPRÜFUNG UND ABSCHALTUNG DER
BETRIEBSMELDELAMPEN ÜBER DAS RAUMLICHT
bestehend aus:
Drucktaster
Hilfsschützen
Reihenfederklemmen

AUTOMATISCHE ENTSPERRUNG NACH NETZAUSFALL
bestehend aus:
Drucktaster
Hilfsschützen
Zeitrelais ansprechverzögert 0,5 - 10 sec.
Wischrelais einschaltwischend Wischzeit 0,5 sec.

EINSCHALTVERZÖGERUNG NACH NETZAUSFALL
(mind. 3 Stufen) bestehend aus:
Hilfsschützen
Zeitrelais ansprechverzögert 5 - 100 sec.

MELDUNG VON BRANDMELDEANLAGE
bestehend aus:
N-Wechselstrom-Automat
Hilfsrelais 24 V
Meldeleuchten
Reihenfederklemmen

ABSCHALTUNG ÜBER NOTSTROM
bestehend aus:
N-Wechselstrom-Automat
Hilfsrelais 24 V
Meldeleuchten
Reihenfederklemmen

SCHALTSCHRANK BELÜFTUNG
bestehend aus:
N-Wechselstrom-Automat
Ein- und Austrittsfilter
Schaltschrank-Temperatur-Regler
Filterlüfter 230 V, 50 Hz, auf die errechnete
Schaltschrankgröße abgestimmt
max. Umgebungstemperatur 40 °C

SCHALTSCHRANK BELEUCHTUNG
bestehend aus:
N-Wechselstrom-Automat
Hinweis:
Schaltschrankleuchte je Feld auf die errechnete
Schaltschrankgröße abgestimmt mit Leuchtstoffröhre,
Steckdose und Türpositionsschalter

Die Spannung wird vor dem Hauptschalter abgenommen!

STÖRUNGSMELDUNG RESERVE
bestehend aus:
Hilfsrelais 24 V
Meldeleuchten
Reihenfederklemmen

NETZANSCHLUSS 1-POLIG SICHERUNGSAUTOMAT
bestehend aus:
N-Wechselstrom-Automat Auslösecharakteristik C
einpolige Ausführung, Nennspannung bis 400 V
Nennstrom 10 - 25 A

NETZANSCHLUSS 3-POLIG SICHERUNGSAUTOMAT
bestehend aus:
N-Wechselstrom-Automat Auslösecharakteristik C
dreipolige Ausführung, Nennspannung bis 400 V
Nennstrom 10 - 25 A

NETZANSCHLUSS 1-POLIG NEOZED
komplett mit Neozed-Sicherungseinsätzen
E18 / D02 bis 35 A größer 35 A
NH-Ausführung als Reiter-Sicherungslasttrennschalter

NETZANSCHLUSS 3-POLIG NEOZED
komplett mit Neozed-Sicherungseinsätzen
E18 / D02 bis 35 A größer 35 A
NH-Ausführung als Reiter-Sicherungslasttrennschalter
RESERVE ABGANG 1-POLIG
bestehend aus:
Vorsicherung 1-polig
Reihenfederklemmen

RESERVE ABGANG 3-POLIG
bestehend aus:
Vorsicherung 3-polig
Reihenfederklemmen

**01.03.7 Netzeinspeisung und Phasenkontrolle**
Netzeinspeisung und Phasenkontrolle
Hauptschalter bis 40 A
einschließlich Überspannungsschutzeinrichtung und
Universal-Messgerät zur Energiemessung
Menge: 5,000 St

**01.03.8 Steckdose 230 V / 16 A**
Steckdose 230 V / 16 A mit allem Zubehör,
bestehend aus:
1 Leitungsschutzschalter mit integriertem
Fehlerstromschutzschalter und Hilfskontakt zur
Signalisierung
im Fehlerfall durch Überlast oder Kurzschluss, bei
Abschaltung
des LS-Schalters von Hand, sowie bei Fernauslösung mit
Arbeits-, Überspannungsauslöser mit kurzschlussfester
Leitung
und Abgriff vor Hauptschalter inklusive aller
systembedingter
Klemmen. Alle Klemmen mit Abgriff vor Hauptschalter mit
Hinweisschild "Vorsicht Spannung" versehen.
Menge: 24,000 St

*Hinweis*
ISP LEISTUNGSABGANG

**01.03.9 Leistungsabgang bis 16 A 230 V**
Leistungsabgang bis 16 A 230 V
bestehend aus:
1 Leitungsschutzschalter mit integriertem
Fehlerstromschutzschalter und Hilfskontakt zur
Signalisierung
im Fehlerfall durch Überlast oder Kurzschluss, bei
Abschaltung
des LS-Schalters von Hand, sowie bei Fernauslösung mit
Arbeits-, Überspannungsauslöser mit kurzschlussfester
Leitung
und Abgriff vor Hauptschalter inklusive aller
systembedingter
Klemmen. Alle Klemmen mit Abgriff vor Hauptschalter mit
Hinweisschild "Vorsicht Spannung" versehen.
Menge: 5,000 St

**01.03.10 Leistungsabgang bis 16 A 400 V**
Leistungsabgang bis 16 A 400 V
bestehend aus:
1 Leitungsschutzschalter mit integriertem
Fehlerstromschutzschalter und Hilfskontakt zur
Signalisierung
im Fehlerfall durch Überlast oder Kurzschluss, bei
Abschaltung
des LS-Schalters von Hand, sowie bei Fernauslösung mit
Arbeits-, Überspannungsauslöser mit kurzschlussfester
Leitung
und Abgriff vor Hauptschalter inklusive aller
systembedingter
Klemmen. Alle Klemmen mit Abgriff vor Hauptschalter mit
Hinweisschild "Vorsicht Spannung" versehen.
Menge: 2,000 St

*Hinweis*
LEISTUNGSBAUGRUPPEN WECHSELSTROM MOTOR

**01.03.11 Leistungsbaugruppe Wechselstrommotor Motor 2,2kW**
STLB-Bau 2025-04 070
Leistungsbaugruppe für Wechselstrommotor 230 V AC,
Motorbemessungsleistung 2,2 kW, mit
Motorschutzschalter,
thermisch und magnetisch auslösend, einschl.
potentialfreier
Hilfskontakte für alle Betriebs- und Störmeldungen.
Menge: 3,000 St

*Hinweis*
SCHALTSCHRANK BELEUCHTUNG

**01.03.12 Schaltschrank-Innenbeleuchtung**
Schaltschrank-Innenbeleuchtung mit allem Zubehör,
bestehend aus je:
Steckdose 230 V / 16 A mit allem Zubehör,
bestehend aus:
1 Leitungsschutzschalter mit integriertem
Fehlerstromschutzschalter und Hilfskontakt zur
Signalisierung
im Fehlerfall durch Überlast oder Kurzschluss, bei
Abschaltung
des LS-Schalters von Hand, sowie bei Fernauslösung mit
Arbeits-, Überspannungsauslöser mit kurzschlussfester
Leitung
und Abgriff vor Hauptschalter inklusive aller
systembedingter
Klemmen.
1 Langfeldleuchte
1 Türkontaktschalter
1 Steckdose 230 V / 16 A
mit kurzschlussfester Leitung und Abgriff vor
Hauptschalter
Die Klemmen für die Speisung Schaltschrankbeleuchtung
und Schukosteckdosen müssen mit Hinweisschild "Vorsicht
Fremdspannung" versehen werden.
Menge: 2,000 St

**Ausführungsbeschreibung 0001 Hinweis zu 01.03.13**
*Hinweis zu 01.03.13*
Hinweis zu 01.03.13
Ausführungs- und Kalkulationsbeschreibung
Netzwiederkehr
und Notstrom Lastbegrenzung. Jede Automationsstation
wird
mit einer USV gepuffert um die Durchführung der folgend
beschriebenen Sicherheitsketten auf einwandfreie
Funktion zu
überprüfen. Stellt die Automationsstation fest, dass
die
Anlagen-Folgereaktionen nicht wie folgend beschrieben
ausgeführt werden muss eine Abschaltung und
Alarmierung mit
höchster Priorität an die Managementebene erfolgen um
einen
Schaden der TGA-Anlagen zu vermeiden.

Notstrom-Lastbegrenzung:
Nach dem Netzausfall und anschließender Kontaktmeldung
vom Notstromgenerator wird eine Sicherheitskette
ausgelöst die
nicht über eine LVB-Umschaltung gebrückt sein darf. Es
wird
direkt ein digitaler Eingang an den Frequenzumformern
angesteuert, der am FU so programmiert sein muss, dass
dieser mit maximal 30% der maximalen Drehzahl anläuft.
Die
Brandschutzklappen müssen vor dem Anlauf der
Ventilatoren
ebenfalls über dir Sicherheitskette geöffnet werden.
Die
Freigabe der Sicherheitskette erfolgt über Zeitrelais
welche die
Einschaltzeitpunkte staffelt.

Netzwiederkehrschaltung:
Wird die Notstrommeldung wieder zurückgenommen, da das
Normalnetz wieder zur Verfügung steht, erfolgt der
Anlauf der
Anlagen gemäß Funktionsbeschreibung.

**01.03.13 Netzwiederkehrschaltung nach Spannungsausfall**
Netzwiederkehrschaltung nach Spannungsausfall
bestehend aus:
Systembedingter vom Auftragnehmer benötigter Relais und
Hilfsschütze.
Menge: 13,000 St

**01.03.14 Überspannungsschutzgerät Modbus 2DA Blitzstromableiter D1 Nennableitstoßstrom 0,5kA/Leiter**
STLB-Bau 2025-04 050
Überspannungsschutzgerät für Modbus, für Montage auf
Hutschiene TH 35 DIN EN 60715 (VDE 0660-520), für 2 DA,
Blitzstromableiter Kategorie D1 DIN EN 61643-21 (VDE
0845-3-1), erdfreies Potential, Nennableitstoßstrom
(8/20) je
Leiter mind. 0,5 kA, Blitzstoßstrom (10/350) je Leiter
mind. 0,5
kA, mit Funktionsanzeige am Gerät und potentialfreiem
Kontakt
für Fernanzeige.
Menge: 1,000 St

**01.03.15 Phasenwächter 3-Leiter**
STLB-Bau 2025-04 054
Phasenwächter DIN EN 60255-1 (VDE 0435-300),
Messwerterfassung für 3-Leitersystem,
Nennwert Messspannung AC '400' V, Messwert fest
eingestellt,
min. Wert Messwertbereich '400',
max. Wert Messwertbereich '400', zur Montage auf
Tragschiene
DIN EN 60715 (VDE 0660-520), fingersicher DIN EN 50274
(VDE 0660-514), ohne separater
Bemessungssteuerspeisespannung, Ruhestromprinzip, mit
einem Hilfskontakt Schliesser, mit einem Hilfskontakt
Öffner.
Menge: 13,000 St

**01.03.16 Spannungsversorgung 24VAC 1000VA**
STLB-Bau 2025-04 070
Spannungsversorgung 24 V AC, Bemessungsleistung 1000
VA,
mit Trafo, einschl. primär- und sekundärseitiger
Sicherung über
Leitungsschutzschalter und mit potentialfreiem
Hilfskontakt.
Menge: 12,000 St

**01.03.17 Einbau Automationsstation ISP01**
In den Schaltschrank einzubauen ist die
Automationsstation ISP
gem. Titel Automationsstationen.
invl. der Bedieneinheit in die Schaltschranktüre
Menge: 1,000 psch

*Hinweis*
STEUERUNGSBLÖCKE
gem. Anforderungen wie vor beschrieben. Zu liefern, in
das
Schaltschrankgehäuse gemäß vorstehender Positionen
einzubauen und verdrahten sind:

**01.03.18 Ansteuerung Lüftungsklappe.**
Ansteuerung Lüftungsklappe.
Bestehend aus: Inklusive aller benötigten Hilfschützen,
Messtrennklemmen, PE-Klemmen, N-Sicherungsautomaten.
Steuerung verdrahtet auf Klemmen.
Menge: 6,000 St

**01.03.19 Überwachung und Ansteuerung motorische Brandschutzklappe.**
Überwachung und Ansteuerung motorische
Brandschutzklappe.
gem. Anforderungen wie vor beschrieben. Inklusive aller
benötigten Hilfschützen, Messtrennklemmen, PE-Klemmen,
N-Sicherungsautomaten. Steuerung verdrahtet auf
Klemmen.
Einbindung in die LVB-Brandschutzklappe. Einbindung in
die
Sicherheitskette. Kontakt der Brandmeldeanlage
einbinden für
Anlagen-Folgeraktion. Überwachung der Endlageschalter
mit
Hilfsschützen im Ruhestrom-Prinzip.
Menge: 1,000 St

**01.03.20 Überwachung und Ansteuerung Brandschutzklappe.**
Überwachung und Ansteuerung Brandschutzklappe.
gem. Anforderungen wie vor beschrieben. Inklusive aller
benötigten Hilfschützen, Messtrennklemmen, PE-Klemmen,
N-Sicherungsautomaten. Steuerung verdrahtet auf
Klemmen.
Einbindung in die LVB-Brandschutzklappe. Kontakt der
Brandmeldeanlage einbinden für Anlagen-Folgeraktion.
Überwachung der Endlageschalter mit Hilfsschützen im
Ruhestrom-Prinzip.
Menge: 1,000 St

**01.03.21 Ansteuerung Regelventil**
Ansteuerung Regelventil
Inklusive Messertrennklemmen mit Prüfmöglichkeit in
doppeltem Funktionsschacht und zusätzlichem
Prüfabgriff,
PE-Klemmen, N-Sicherungsautomaten. Steuerung verdrahtet
auf Klemmen.
Menge: 5,000 St

**01.03.22 Anschluss Temperatur Sensor. Inklusive Messertrennklemmen**
Anschluss Temperatur Sensor. Inklusive
Messertrennklemmen
mit Prüfmöglichkeit in doppeltem Funktionsschacht und
zusätzlichem Prüfabgriff, mit, PE-Klemmen. Anschluss
verdrahtet auf Klemmen.
Menge: 15,000 St

**01.03.23 Aufschaltung von Meldungen.**
Aufschaltung von Meldungen. Inklusive aller benötigten
Hilfschützen, Messtrennklemmen, PE-Klemmen,
N-Sicherungsautomaten.
Abrechnung pro physikalischem Verarbeitungs-Eingang.
Menge: 10,000 St

**01.03.24 Ausführungsprojektierung Schaltanlagen**
Die Schaltanlagen müssen vor Auslieferung einer
Werkstattprüfung unterzogen werden. Prüfprotokolle
sind zu
liefern. Festlegung der Einrichtungen und
Schnittstellen für die
Steuerungen sowie der Schaltschrankgröße und
-ausführung.
Festlegung der elektrischen Leistungsbaugruppen sowie
der
Schaltschrankgröße und -ausführung. Erstellung von
Stücklisten
für Schaltschrankkomponenten, einschließlich bauseitig
beigestellter Geräte. Festlegung der Kennzeichnung für
alle
Schaltschrankkomponenten in Abstimmung mit dem
Auftraggeber. Eintragung der Kennzeichnung in die
Ausführungsunterlagen. Erstellung von Stromlaufplänen
einschl.
Klemmenanschlussplänen. Erstellung der Kabellisten.
Überprüfung der Anschlussbedingungen anhand der
beigestellten Dokumentationen für übergreifende
Funktionen
aus anderen Gewerken. Revision der Bestandsunterlagen.
Erstellung der Bedienungsanleitung und
Wartungsanweisung.
Festlegung von Terminplänen nach Abstimmung mit den
Firmen der beteiligten Gewerke. Abklärung von Art,
Umfang
und Zeitpunkt notwendiger Vorleistungen. Abstimmung und
Festlegung von Einbauorten für Tableaus sowie
Aufstellorten
von Schaltschränken usw. Teilnahme an vereinbarten
Baustellenbesprechungen. Abstimmung und Festlegung von
Art
und Umfang der Vorleistungen (z.B.
Betriebsbereitschaft der
BTA) sowie Zeitdauer der Inbetriebnahme und notwendige
Prüf-
und Abnahmeverfahren. Überprüfung der Montageorte sowie
Klärung der Transportwege vor Ort für Schaltschränke
usw.
Kennzeichnung der montierten Geräte gem.
Ausführungsunterlagen. Erstellen von Innen- und
Außenansichten sowie CE Konformitätserklärung. Es ist
eine
Fachunternehmerbescheinigung vor Ausführung der
Leistungen
vorzulegen. Die Revisions-Dokumentation ist 4-fach zu
liefern
sowie 1-fach auf Datenträger.
Menge: 1,000 St

### Titel 02 Dienstleistungen

#### Bereich 02.01 Dienstleistungen - Automationsstationen

*Hinweis*
Ein- / Ausgabefunktionen physikalisch

*Hinweis*
Hinweis zu 02.01.1 bis 02.01.5
Funktionen DIN EN ISO 16484-3,
Massenermittlung dargestellt in GA-Funktionsliste,
Beiblatt 070-5, für die Erfassung, Aufbereitung und
Ausgabe
von Informationen.
Sie enthalten Dienstleistungen, wie technische Klärung
und
Bearbeitung.
Eingabe von Adressen, Benutzeradressen, Klartext,
Kennlinien,
Messbereichen, Einheiten, Parametern, Programmteilen,
Programmen, funktionsinterne Merker und Verknüpfungen,
Test, Inbetriebnahme, Einregulierung und
Ersteinweisung der
Anlagenbetreiber,Dokumentation.

Dienstleistungen zur technischen Klärung und
Ausführung der
Erstellung und Eingabe von Adressen, Benutzeradressen,
Klartext, Kennlinien, Messbereichen, Einheiten,
Notification
Classes Parametern, Programmteilen, Programmen,
funktionsinterne Merker und Verknüpfungen, Test,
Inbetriebnahme, Einregulierung und Ersteinweisung der
Anlagenbetreiber, Dokumentation. Gemäß Richtlinie für
technische Anlagen
Gebäudeleittechnik/Gebäudeautomation.

Wichtiger Hinweis:

Alle Objekte, die im Laufe der Montageplanung zu
ergänzen
sind, müssen vollumfänglich durch den Auftragnehmer
eingepflegt werden, einschl. Vergabe der vollständigen
Adressen. Alle vom Auftragnehmer projektierten
Datenpunkte
müssen in die BACnet-Montageplanung eingepflegt und
ausgewiesen werden und dem Auftraggeber vorgestellt
werden.

Grundsätzlich ist durch den Projektleiter des AN eine
BACnet-Montageplanung durchzuführen, die alle
BACnet-Objekte enthält, Grundlage zur Erstellung der
BACnet-Montageplanung sind die GA-Funktionslisten. Die
BACnet-Montageplanung umfasst die eigenständige
Projektierung aller BACnet-Objekte in enger Abstimmung
mit
dem Fachplaner und dem Bauherr. Die
BACnet-Montageplanung ist zur Sichtung der
Bauüberwachung
vorzulegen. Erst nach Vorlage der BACnet-Montageplanung
dürfen Inbetriebnahmen beginnen.

Die Kosten für die Vergabe der Physikalischen und
Virtuellen
BACnet-Objekte und daraus resultierender DP-Adresse
sind in
die Einheitspreise mit einzukalkulieren.

**02.01.1 Physikalische Ein-Ausgabe Binär Schalten/Stellen**
STLB-Bau 2025-04 070
Physikalische Ein-/Ausgabefunktion, DIN EN ISO 16484-3,
Binäre Ausgabe Schalten/Stellen gemäß Funktion 1.1
GA-Funktionsliste Beiblatt 070-5.
Menge: 14,000 St

**02.01.2 Physikalische Ein-Ausgabe Analoge Ausgabe Stellen**
STLB-Bau 2025-04 070
Physikalische Ein-/Ausgabefunktion, DIN EN ISO 16484-3,
Analoge Ausgabe Stellen gemäß Funktion 1.2
GA-Funktionsliste Beiblatt 070-5.
Menge: 6,000 St

**02.01.3 Physikalische Ein-Ausgabe Binäre Eingabe Melden**
STLB-Bau 2025-04 070
Physikalische Ein-/Ausgabefunktion, DIN EN ISO 16484-3,
Binäre Eingabe Melden gemäß Funktion 1.3
GA-Funktionsliste
Beiblatt 070-5.
Menge: 44,000 St

**02.01.4 Physikalische Ein-Ausgabe Binäre Eingabe Zählen**
STLB-Bau 2025-04 070
Physikalische Ein-/Ausgabefunktion, DIN EN ISO 16484-3,
Binäre Eingabe Zählen gemäß Funktion 1.4
GA-Funktionsliste
Beiblatt 070-5.
Menge: 1,000 St

**02.01.5 Physikalische Ein-Ausgabe Analoge Eingabe Messen**
STLB-Bau 2025-04 070
Physikalische Ein-/Ausgabefunktion, DIN EN ISO 16484-3,
Analoge Eingabe Messen gemäß Funktion 1.5
GA-Funktionsliste Beiblatt 070-5, mit Überwachung auf
Geberstörung.
Menge: 19,000 St

**02.01.6 Revisionsunterlagen**
Revisionsunterlagen

Dokumentations- u. Bestandsunterlagen gemäß der
Dokumentationsrichtlinie des AG sind rechtzeitig vor
Abnahme
der Leistung dem Fachingenieur zur Prüfung zu
übergeben.

- 1-fach als CD-ROM

nach erfogter Prüfung und Überarbeitung:

- 3-fach als Ordner
- 1-fach als CD-ROM

Folgende Struktur ist zu verwenden:
Inhalt
Inhaltsverzeichnis
Lageplan
Buskommunikation, Netzplan
Bezeichnungsschlüssel
Anlagenübersicht
Automationsschemen/ GA-Funktionslisten (Die
Bemerkungsspalte 9 soll mit der Logik wie sie in der
AMEV
BACnet 2017 Anhang 2.4 dargestellt gefüllt werden).
Funktionsbeschreibungen und Zustandsgraph gem. VDI
3814-6
Funktionsbeschreibung allgemeiner Teil
Funktionsbeschreibung
anlagenspezifisch
Mengenliste/ Geräte- und Stücklisten
Gerätedaten
BSK-Liste
Ventilliste
VSR-Liste
Leistungsbilanzen ISPs
Produktkatalog
Gerät 1
Gerät 2
DDC-Doku
DDC-Belegungsliste
DDC Backups/Parameterlisten
Schaltschrankunterlagen
Schaltschrankstandorte
Schaltschrankplan
Kabellisten
Wärmelasten Schaltschränke
Grundrißpläne/Schemen (Feldgeräteplan,
GA-Systemtopologie, Blockschaltbilder der TGA-Gewerke)
Protokolle IBN
Fachunternehmer-Erklärung
Errichtererklärung MSR-Anlagen
Fachbauleitererklärung
Bescheinigung über Einhaltung der Normen
1:1-Test Datenpunkte
gewerkeübergreifende Inbetriebnahmen
Trends/ Nachweise
Einweisungsprotokolle
Sachkundigenprüfungen und -abnahmen
Doku-CD
Menge: 1,000 psch

#### Bereich 02.02 Management Funktionen

*Hinweis*
Hinweis zu 02.02.1 bis 02.02.4

MANAGEMENT- UND BEDIENEINRICHTUNGEN
Das angebotene Management System muss der Forderung
nach herstellerneutraler und offener Datenkommunikation
gemäß BACnet entsprechen.

Die Funktion BBMD (BACnet Braoadcast Management Device)
muss im BACnet-Client ohne zusätzliche Hardware
integriert
sein.

Das abgebotene System muss alle zur Anzeige, Bedienung
und
Projektierung notwendigen Daten bereitstellen.

Auf der Managementebene dürfen nur native
BACnet-Clients
eingesetzt werden.

Als zentrales Instrument der Bedienung einer Anlage
steht die
grafische Oberfläche des Managementsystems
(MBE-Benutzeroberfläche). Die verschiedenen Bediener
sollen
über diese grafische Oberfläche in die Lage versetzt
werden die
Automationsstationen und die von ihnen gesteuerten
betriebstechnischen Anlagen zu überwachen und
energieeffizient zu betreiben.

Managementebene - Aufbau
Nachfolgend beschriebene Struktur ist komplett
aufzubauen und
zur Visualisierung der Automationsstationen
einzurichten.

Die Managementebene basiert auf einem MBE-Server, für
die
Gebäudeleitechnik ist ein eigenes Netzwerk aufzubauen.
Innerhalb des Netzwerkes kann an den angebundenen PC
Arbeitsplätzen mit der erforderlichen
Zugangsberechtigung auf
die Visualisierung zugegriffen werden.
Über VPN-Verbindungen lassen sich Zugriffe von
ausserhalb
des Netzwerkes aufbauen, die Verbindung ist auf die
Firewall
abzustimmen.

Der MBE Server bietet so gleichzeitig Zugriff von min.
2 Usern,
über Lizenserweiterungen lässt sich die Userzahl
erweitern

Managementebene - Allgemeiner Hinweis
Alle Dienstleistungen, die im Zusammenhang mit dem
Projekt
entstehen, wie z. B. Hardwareplanung,
Softwareerstellung,
Dokumentation nach Vorgabe,Inbetriebnahmne, technische
Abklärungen mit dem AG,Teilnahme an Besprechungen usw.
sind unter nachfolgenden Positionen zu kalkulieren.

Standardbesch Managem.fkt. Darst. Protokollierg
grafisch
speichern Werte Optimierung Abläufe
Die Managementfunktionen dienen der Betriebsführung:
Bedienen der technischen Anlagen,
Darstellen und Protokollieren von Alarm-, Störungs-,
Wartungs-
und Betriebsinformationen,
grafisches Darstellen mit dynamischen Einblendungen,
Speichern und Bereitstellen von Werten und Zuständen
für
Statistik und Analyse,
Optimieren von Betriebsabläufen und Energiemanagement,
sowie zum Austauschen von Daten mit Systemen für
besondere
Aufgaben.

Software- und Hardware für Bedienstationen.
Software- und Hardware für Bedienstationen.
Erforderliche Software und Lizensen sind in die
Bediengeräte mit einzurechnen.
Lizensen incl. 20% Reserve

**02.02.1 Bedienfunktion Grafik/Anlagenbild**
STLB-Bau 2025-04 070
Bedienfunktion DIN EN ISO 16484-3, Grafik/Anlagenbild
gemäß
Funktion 8.1 GA-Funktionsliste, Beiblatt 070-5.
Menge: 8,000 St

**02.02.2 Bedienfunktion Dynamische Einblendung**
STLB-Bau 2025-04 070
Bedienfunktion DIN EN ISO 16484-3, Dynamische
Einblendung
gemäß Funktion 8.2 GA-Funktionsliste, Beiblatt 070-5.
Menge: 200,000 St

**02.02.3 Bedienfunktion Ereignis-Anweisungstext**
STLB-Bau 2025-04 070
Bedienfunktion DIN EN ISO 16484-3,
Ereignis-Anweisungstext
gemäß Funktion 8.3 GA-Funktionsliste, Beiblatt 070-5,
bis 256
Zeichen.
Menge: 10,000 St

**02.02.4 Trendprotokollerstellung**
Trendprotokollerstellung und zugehörige
Trendgrafikerstellung

Zusammenstellung von Trendgrafiken mit bis zu 10
Informationsreihen
Menge: 4,000 St

#### Bereich 02.03 Elektro Anschlussarbeiten

**Ausführungsbeschreibung 0002 Hinweis zu 02.03.1 bis 02.03.6**
*Hinweis zu 02.03.1 bis 02.03.6*
Hinweis zu 02.03.1 bis 02.03.6
Elektro-Anschlussarbeiten
Kabelanschlüsse einschließlich Beschriftung an
FELDGERÄT
und SCHALTSCHRANK beinhaltet das Abmanteln, Einführen
und Anschließen der von der ausführenden
Elektro-Installationsfirma nach Kabelverlegeliste
verlegten
Kabel einschl:
Liefern der Kabelverschraubungen mit Zugentlastung und
Gegenmutter, einschließlich Beschriftung an Feldgerät
und im
Schaltschrank.

FELDGERÄT:
Beschriften des entsprechenden Feldgerätes mit der
Betriebsmittel-Kennzeichnung  Bezeichnungsschild, Höhe
30
mm, Breite 70 mm, Farbe und Beschriftung nach Angaben
des
AG, aus mehrschichtigem Kunststoff, Beschriftung
3-zeilig,
gefräst, rechteckig, Befestigung durch Kleben,
Befestigungsuntergrund Beton. Einschließlich
dazugehörigen
S-Haken an der elektrischen Anschlussleitung. Eine
Beschriftung auf dem Betriebsmittel ist nicht zulässig.

Beschriften der elektrischen Anschlussleitung mittels
Kunststoff-Kabelmarkierer innerhalb des Schaltschranks
mit der
Kabelnummer.

1 Stück bedeutet Anschluss am Schaltschrank und am
Feldgerät

**02.03.1 Kabelanschlüsse an FELDGERÄT u. SCHALTSCHRANK 3x bis 4x1,5 mm2**
Kabelanschlüsse an FELDGERÄT und SCHALTSCHRANK

Kabelart: bis  3 x bis 4 x 1,5 mm2
Menge: 26,000 St

**02.03.2 desgl. wie vor, jedoch von 5 x bis 7 x 1,5 mm2**
Menge: 5,000 St

**02.03.3 desgl. wie vor, jedoch von 3 x bis 7 x 2,5 mm2**
Menge: 1,000 St

**02.03.4 desgl. wie vor, jedoch von 3 x bis 4 x 1,0 mm2**
Menge: 8,000 St

**02.03.5 desgl. wie vor, jedoch von 5 x bis 7 x 1,0 mm2**
Menge: 5,000 St

**02.03.6 desgl. wie vor, jedoch von 2 x bis 4 x 2 x 0,8 mm2 abgeschirmt**
Menge: 15,000 St

**02.03.7 GA-Verkabelg auf Beschriftung/Bezeichnung Gerät**
STLB-Bau 2025-04 070
Prüfung der von anderen AN installierten
GA-Verkabelung, auf
Beschriftung/Bezeichnung von Gerät, Kabel, Klemme,
gemäß
Verbindungsplänen/-tabellen, der mechanischen
Befestigung,
für alle von anderen AN angeschlossenen GA-Bauteile des
Bieters, gemäß ausgeschriebenem Leistungsumfang,
zwischen
Managementeinrichtungen und den Aktoren, und den
Sensoren,
mit Prüfprotokoll.
Menge: 58,000 St

#### Bereich 02.04 Wartung

**02.04.1 Wartungsvertrag während der Gewährleistung**
Für die Dauer der Gewährleistung ist ein Wartungs- und
Instandhaltungsvertrag für die zuvor aufgeführten
anzubieten.

Die Wartung ist auf Basis der AMEV, aktuellster Stand,
anzubieten. Die Vorgaben (Art, Häufigkeit, usw.) der
Hersteller
zu den Wartungsarbeiten sind zu berücksichtigen.

Die Vertragsunterlagen sind auf Basis der
Vertragsmuster der
AMEV spätestens zur Auftragserteilung vorzulegen. Die
Wartungs- / Instandhaltungsmaßnahmen sind
aufgeschlüsselt
entsprechend Leistungskatalog anzubieten und
darzustellen.

Einschließlich Anfahrt und benötigte Werzeuge, Geräte
und
Kleinmaterial.

Die Wartungs- und Instandhaltungspauschale ist pro Jahr
anzugeben.

Für die Wartung wird ein separater Vertrag geschlossen.
Menge: 4,000 a

USt %: 19,00
